# Micropou de bombament provisional

- Propietat de l'arxiu: CYPE INGENIEROS, S.A.
- Format: FIEBDC-3/2002
- Divisa: EUR
- Costos indirectes: 3.00 %
- IVA: 21.00 %

## A Condicionament del terreny

### AH Exhauriments i esgotaments

#### AHP Pous de bombament

**AHP110** m Micropou de bombament provisional.
Micropou de bombament provisional, "PANTALLAX", de fins a 5 m de profunditat, realitzat amb tub d'acer de 180 mm de diàmetre, per a allotjament de bomba submergible, a utilitzar en els treballs d'esgotament de l'aigua del fons de l'excavació.
Criteri de valoració econòmica: El preu no inclou la bomba submergible.
Inclou: Clavat del tub per formar el micropou. Excavació del micropou per l'interior del tub. Aplec del material retirat. Reomplert del micropou.
Criteri d'amidament de projecte: Longitud mesurada segons documentació gràfica de Projecte.
Criteri de mesura d'obra: Es mesurarà la longitud realment executada segons especificacions de Projecte.

| Codi | Ut | Descripció | Rendiment | Preu | Import |
|---|---|---|---|---|---|
| mt11dap020b | m | Micropou de bombament provisional, "PANTALLAX", de fins a 5 m de profunditat, realitzat amb tub d'acer de 180 mm de diàmetre. (material) | 1.000 | 257.00 | 257.00 |
| % | % | Costos directes complementaris | 2 % | 257.00 | 5.14 |
|  |  | Costos directes |  |  | 262.14 |
