# Impermeabilització de junt de construcció. Sistema "PANTALLAX"

- Propietat de l'arxiu: CYPE INGENIEROS, S.A.
- Format: FIEBDC-3/2002
- Divisa: EUR
- Costos indirectes: 3.00 %
- IVA: 21.00 %

## N Aïllaments e impermeabilitzacions

### NI Impermeabilitzacions

#### NIJ Junts

**NIJ100** m Impermeabilització de junt de construcció. Sistema "PANTALLAX".
Impermeabilització de junt de construcció en mur de soterrani de formigó, per sobre del nivell freàtic. Sistema "PANTALLAX", format per; obertura i sanejat del junt mitjançant regata de 5x5 cm, deixant-la lliure d'elements disgregats i cavitats; obturació instantània de via d'aigua en l'interior de la regata, sistema Rapid, amb morter d'enduriment ultraràpid, pressionant amb força sobre la zona a obturar, en tantes capes com siguin necessàries fins a aconseguir el tall de la via d'aigua; neteja del junt mitjançant projecció d'aigua a pressió, sistema Proyec, eliminant tots les restes de brutícia, grasses i pols del suport, deixant el porus obert; aplicació de sistema Osmotic, de morter impermeabilitzant, (rendiment: 1 kg/m²), que actua per osmosi saturant la xarxa capil·lar del formigó com a pont d'unió; segellat de junt, sistema Mortar, amb morter per a reparació i impermeabilització, (rendiment: 5 kg/m) i acabat amb una capa de reforç, sistema Elastic, amb beurada impermeabilitzant elàstica, color gris ciment, que actua com a barrera elàstica superficial, (rendiment: 1,5 kg/m² la primera capa i 1,5 kg/m² la segona capa), aplicada mentre la primera capa estigui encara fresca, sense que s'hagi endurit totalment.
Inclou: Obertura i sanejament del junt. Obturació de les vies d'aigua. Neteja del junt. Aplicació del morter. Aplicació de la impermeabilització. Aplicació de l'acabat de reforç. Retirada i arreplegat de enderrocs. Càrrega manual d'enderrocs sobre camió o contenidor.
Criteri d'amidament de projecte: Longitud mesurada segons documentació gràfica de Projecte.
Criteri de mesura d'obra: Es mesurarà la longitud realment executada segons especificacions de Projecte.

| Codi | Ut | Descripció | Rendiment | Preu | Import |
|---|---|---|---|---|---|
| mt09rev010 | kg | Morter d'enduriment ultraràpid, per a obturació de vies d'aigua, sistema Rapid "PANTALLAX". (material) | 0.100 | 2.10 | 0.21 |
| mt09liv010a | kg | Morter impermeabilitzant, color gris ciment, compost de ciment Pòrtland, sorra de quars i additius tensioactius, per a sistema Osmotic "PANTALLAX". (material) | 1.000 | 1.80 | 1.80 |
| mt09rev030a | kg | Morter per a reparació i impermeabilització de superfícies, sistema Mortar "PANTALLAX". (material) | 5.000 | 0.90 | 4.50 |
| mt09liv020a | kg | Beurada impermeabilitzant elàstica, color gris ciment, composta de ciment Pòrtland, sorra de quars, additius tensioactius i polímers, resistent a la gelada i a la calor, i permeable al vapor d'aigua, per a sistema Elastic "PANTALLAX". (material) | 3.000 | 3.90 | 11.70 |
| mq08lch020a | h | Equip de raig d'aigua a pressió. (maquinària) | 0.104 | 5.77 | 0.60 |
| mq08gel010k | h | Grup electrògen insonoritzat, trifàsic, de 45 kVA de potència. (maquinària) | 0.104 | 5.38 | 0.56 |
| mo032 | h | Oficial 1ª aplicador de productes impermeabilitzants. (mà d'obra) | 0.131 | 28.42 | 3.72 |
| mo070 | h | Ajudant aplicador de productes impermeabilitzants. (mà d'obra) | 0.131 | 25.28 | 3.31 |
| % | % | Costos directes complementaris | 2 % | 26.40 | 0.53 |
|  |  | Costos directes |  |  | 26.93 |
