# Segellat de junt de construcció, mitjançant injecció de resina

- Propietat de l'arxiu: CYPE INGENIEROS, S.A.
- Format: FIEBDC-3/2002
- Divisa: EUR
- Costos indirectes: 3.00 %
- IVA: 21.00 %

## N Aïllaments e impermeabilitzacions

### NI Impermeabilitzacions

#### NIJ Junts

**NIJ120** m Segellat de junt de construcció, mitjançant injecció de resina.
Segellat de junt de construcció, sistema "PANTALLAX", mitjançant tub amb microperforacions en tota la seva longitud, de 12 mm de diàmetre exterior, reforçat amb cable d'acer en espiral, per a injecció de resina, fixat al suport cada 25 cm amb clips homologats, sistema Infiltra-Jet "PANTALLAX", a través del qual s'injecta a pressió resina hidroexpansiva flexible de poliuretà, hidròfoba, de baixa viscositat, sistema Injet-Flex "PANTALLAX", (consum mitjà: 1,2 kg/m). Inclús injector cònic i tub de connexió exterior amb tap de protecció.
Inclou: Replanteig i tall del tub. Col·locació del tub per a injecció de resina. Col·locació de les peces de finalització. Col·locació dels injectors. Injecció de la resina.
Criteri d'amidament de projecte: Longitud mesurada segons documentació gràfica de Projecte.
Criteri de mesura d'obra: Es mesurarà la longitud realment executada segons especificacions de Projecte.

| Codi | Ut | Descripció | Rendiment | Preu | Import |
|---|---|---|---|---|---|
| mt08tip010 | m | Tub amb microperforacions en tota la seva longitud, de 12 mm de diàmetre exterior, reforçat amb cable d'acer en espiral, per a injecció de resina, per a sistema Infiltra-Jet "PANTALLAX". (material) | 1.300 | 2.50 | 3.25 |
| mt15ppi010 | kg | Resina hidroexpansiva flexible de poliuretà, hidròfoba, de baixa viscositat, per a sistema Injet-Flex "PANTALLAX". (material) | 1.200 | 10.58 | 12.70 |
| mt15sjd140a | U | Injector cònic. (material) | 0.200 | 2.73 | 0.55 |
| mt15sjd150a | U | Tub de connexió exterior amb tap de protecció. (material) | 0.200 | 9.61 | 1.92 |
| mt15sjd160a | U | Brida metàl·lica, per a tub de 13 mm de diàmetre. (material) | 5.000 | 0.46 | 2.30 |
| mq06eim010 | h | Equip d'injecció manual de morters fluids i resines. (maquinària) | 0.348 | 1.72 | 0.60 |
| mo032 | h | Oficial 1ª aplicador de productes impermeabilitzants. (mà d'obra) | 0.522 | 28.42 | 14.84 |
| mo070 | h | Ajudant aplicador de productes impermeabilitzants. (mà d'obra) | 0.522 | 25.28 | 13.20 |
| % | % | Costos directes complementaris | 2 % | 49.36 | 0.99 |
|  |  | Costos directes |  |  | 50.35 |
