# Impermeabilització de mur de formigó en contacte amb el terreny, per la seva cara interior, amb beurada de ciment. Sistema "PANTALLAX"

- Propietat de l'arxiu: CYPE INGENIEROS, S.A.
- Format: FIEBDC-3/2002
- Divisa: EUR
- Costos indirectes: 3.00 %
- IVA: 21.00 %

## N Aïllaments e impermeabilitzacions

### NI Impermeabilitzacions

#### NIM Murs en contacte amb el terreny

**NIM015** m² Impermeabilització de mur de formigó en contacte amb el terreny, per la seva cara interior, amb beurada de ciment. Sistema "PANTALLAX".
Impermeabilització de mur de formigó en contacte amb el terreny, per la seva cara interior. Sistema Imper White "PANTALLAX", format per dues capes de beurada impermeabilitzant, color blanc, composta de ciment Pòrtland, sorra de quars i additius tensioactius, permeable al vapor d'aigua i resistent a la gelada, que actua com a barrera superficial del formigó, (rendiment: 3,5 kg/m² la primera capa i 3,5 kg/m² la segona capa).
Inclou: Aplicació de la primera capa. Aplicació de la segona capa.
Criteri d'amidament de projecte: Superfície mesurada segons documentació gràfica de Projecte.
Criteri de mesura d'obra: Es mesurarà la superfície realment executada segons especificacions de Projecte.

| Codi | Ut | Descripció | Rendiment | Preu | Import |
|---|---|---|---|---|---|
| mt09liv030b | kg | Beurada impermeabilitzant, color blanc, composta de ciment Pòrtland, sorra de quars i additius tensioactius, permeable al vapor d'aigua i resistent a la gelada, per a sistema Imper "PANTALLAX". (material) | 7.000 | 1.21 | 8.47 |
| mq06pym010 | h | Mescladora-bombadora per morters i guixos projectats, de 3 m³/h. (maquinària) | 0.116 | 8.52 | 0.99 |
| mo032 | h | Oficial 1ª aplicador de productes impermeabilitzants. (mà d'obra) | 0.173 | 28.42 | 4.92 |
| mo070 | h | Ajudant aplicador de productes impermeabilitzants. (mà d'obra) | 0.173 | 25.28 | 4.37 |
| % | % | Costos directes complementaris | 2 % | 18.75 | 0.38 |
|  |  | Costos directes |  |  | 19.13 |
