# Obturació instantània de via d'aigua en l'interior de mur de formigó, amb morter

- Propietat de l'arxiu: CYPE INGENIEROS, S.A.
- Format: FIEBDC-3/2002
- Divisa: EUR
- Costos indirectes: 3.00 %
- IVA: 21.00 %

## N Aïllaments e impermeabilitzacions

### NI Impermeabilitzacions

#### NIO Obertures en murs

**NIO010** U Obturació instantània de via d'aigua en l'interior de mur de formigó, amb morter.
Obturació instantània de via d'aigua en l'interior de mur de formigó, sistema Rapid "PANTALLAX", amb morter d'enduriment ultraràpid, pressionant amb força sobre la zona a obturar, en tantes capes com siguin necessàries fins a aconseguir el tall de la via d'aigua.
Inclou: Neteja i preparació de la superfície. Aplicació del producte. Allisat final de la superfície.
Criteri d'amidament de projecte: Nombre d'unitats previstes, segons documentació gràfica de Projecte.
Criteri de mesura d'obra: Es mesurarà el nombre d'unitats realment executades segons especificacions de Projecte.

| Codi | Ut | Descripció | Rendiment | Preu | Import |
|---|---|---|---|---|---|
| mt09rev010 | kg | Morter d'enduriment ultraràpid, per a obturació de vies d'aigua, sistema Rapid "PANTALLAX". (material) | 0.440 | 2.10 | 0.92 |
| mo032 | h | Oficial 1ª aplicador de productes impermeabilitzants. (mà d'obra) | 0.086 | 28.42 | 2.44 |
| mo070 | h | Ajudant aplicador de productes impermeabilitzants. (mà d'obra) | 0.144 | 25.28 | 3.64 |
| % | % | Costos directes complementaris | 2 % | 7.00 | 0.14 |
|  |  | Costos directes |  |  | 7.14 |
