# Pou de bombament provisional

- Propietat de l'arxiu: CYPE Ingenieros S.A.
- Format: FIEBDC-3/2016
- Programa: Generador de preus de la construcció. CYPE Ingenieros, S.A.
- Data: 24/01/2025
- Divisa: EUR
- Costos indirectes: 3 %
- IVA: 21 %

## A Condicionament del terreny

### AH Exhauriments i esgotaments

#### AHP Pous de bombament

**AHP010** U Pou de bombament provisional.
Pou de bombament provisional, "PANTALLAX", de fins a 14 m de profunditat, realitzat amb tub d'acer de 45 cm de diàmetre, per a allotjament de bomba submergible, a utilitzar en els treballs d'esgotament de l'aigua del fons de l'excavació.
Criteri de valoració econòmica: El preu no inclou la bomba submergible.
Inclou: Clavat del tub per formar el pou. Excavació del pou per l'interior del tub. Aplec del material retirat. Reomplert del pou.
Criteri d'amidament de projecte: Nombre d'unitats previstes, segons documentació gràfica de Projecte.
Criteri de mesura d'obra: Es mesurarà el nombre d'unitats realment executades segons especificacions de Projecte.

| Codi | Ut | Descripció | Rendiment | Preu | Import |
|---|---|---|---|---|---|
| mt11dap010b | U | Pou de bombament provisional, "PANTALLAX", de fins a 14 m de profunditat, realitzat amb tub d'acer de 45 cm de diàmetre. (material) | 1 | 2620 | 2620.000 |
| % | % | Costos directes complementaris | 2 % | 2620.000 | 52.400 |
|  |  | Costos directes |  |  | 2672.400 |

Residus:
- col·locació: mt11dap010b Pou de bombament provisional, "PANTALLAX", de fins a 14 m de profunditat, realitzat amb tub d'acer de 45 cm de diàmetre; factor de residu 0.006

## Recursos

**mt11dap010b** U Pou de bombament provisional, "PANTALLAX", de fins a 14 m de profunditat, realitzat amb tub d'acer de 45 cm de diàmetre
Dades tècniques: Cost energètic 2921.419 MJ; Emissió de CO2 151.560 kg; Codi LER 17 04 05; Massa de l'element 296.8 kg; Volum 0.141333 m3
Residus:
- embalatge: re170203 Plàstic. (component de residu); rendiment 0.04 kg; Codi LER 17 02 03; Massa de l'element 1 kg; Volum 0.001667 m3
