# Micropiló amb armadura de perfil tubular d'acer "PANTALLAX"

- Propietat de l'arxiu: CYPE Ingenieros S.A.
- Format: FIEBDC-3/2016
- Programa: Generador de preus de la construcció. CYPE Ingenieros, S.A.
- Data: 04/07/2024
- Divisa: EUR
- Costos indirectes: 3 %
- IVA: 21 %

## C Fonamentacions

### CP Profundes

#### CPM Micropilons

**CPM020** m Micropiló amb armadura de perfil tubular d'acer "PANTALLAX".
Micropiló "PANTALLAX", de fins a 15 m de longitud i 114,3 mm de diàmetre nominal, compost de perfil tubular amb rosca, d'acer EN ISO 11960 N-80, amb límit elàstic 562 N/mm², de 60,3 mm de diàmetre exterior i 5,5 mm de gruix, i beurada de ciment CEM I 42,5N, amb una relació aigua/ciment de 0,4 dosificada en pes, abocada per l'interior de l'armadura mitjançant sistema d'injecció única global (IU); per a fonamentació, i càrrega manual a camió o contenidor de les restes del material de reblert i altres deixalles produïts durant els treballs.
Criteri de valoració econòmica: El preu inclou el desplaçament a l'obra del personal especialitzat i el trasllat de l'equip entre diferents emplaçaments dins de la mateixa obra.
Inclou: Neteja i preparació de l'entorn afectat. Replanteig. Perforació del terreny. Col·locació d'armadura tubular. Injecció de la beurada de ciment. Neteja i retirada de sobrants. Càrrega manual d'enderrocs sobre camió o contenidor.
Criteri d'amidament de projecte: Longitud mesurada segons documentació gràfica de Projecte, incrementada en un metre per la formació del bulb.
Criteri de mesura d'obra: Es mesurarà la longitud, presa en el terreny abans de formigonar, del micropiló realment executat segons especificacions de Projecte, des de la punta fins a la cara inferior de l'encep, sense incloure l'excés de beurada de ciment consumida sobre el volum teòric corresponent al diàmetre nominal del micropiló.

| Codi | Ut | Descripció | Rendiment | Preu | Import |
|---|---|---|---|---|---|
| mt07mpi020fa | m | Perfil tubular amb rosca, per armar micropilons "PANTALLAX", de 60,3 mm de diàmetre exterior i 5,5 mm de gruix, d'acer EN ISO 11960 N-80, amb límit elàstic 562 N/mm² i càrrega de trencament 690 N/mm². (material) | 1.02 | 14.85 | 15.147 |
| mt08cem010c | kg | Ciment Pòrtland CEM I 42,5 N, en sacs, segons UNE-EN 197-1. (material) | 25 | 0.11 | 2.750 |
| mt08aaa010a | m³ | Aigua. (material) | 0.01 | 1.5 | 0.015 |
| mq03pva020 | h | Equip per a injeccions profundes, amb bomba de baixa pressió i carro de perforació. (maquinària) | 0.156 | 236.32 | 36.866 |
| mo042 | h | Oficial 1ª estructurista. (mà d'obra) | 0.428 | 28.39 | 12.151 |
| mo089 | h | Ajudant estructurista. (mà d'obra) | 0.428 | 25.25 | 10.807 |
| mo113 | h | Peó ordinari construcció. (mà d'obra) | 0.214 | 23.81 | 5.095 |
| % | % | Costos directes complementaris | 2 % | 82.831 | 1.657 |
|  |  | Costos directes |  |  | 84.488 |

Residus:
- col·locació: mt08cem010c Ciment Pòrtland CEM I 42,5 N, en sacs, segons UNE-EN 197-1; factor de residu 0.0063
- excavació: ruo170504 Terra i pedres diferents de les especificades en el codi 17 05 03. (component de residu); rendiment 20.522 kg; Codi LER 17 05 04; Massa de l'element 1 kg; Volum 0.000625 m3

## Recursos

**mt08cem010c** kg Ciment Pòrtland CEM I 42,5 N, en sacs, segons UNE-EN 197-1
Dades tècniques: Cost energètic 7.174 MJ; Emissió de CO2 0.904 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt08aaa010a** m³ Aigua
Dades tècniques: Cost energètic 60.000 MJ; Emissió de CO2 30.000 kg
