# Segellat de junt de construcció, mitjançant injecció de resina

- Propietat de l'arxiu: CYPE Ingenieros S.A.
- Format: FIEBDC-3/2016
- Programa: Generador de preus de la construcció. CYPE Ingenieros, S.A.
- Data: 13/06/2024
- Divisa: EUR
- Costos indirectes: 3 %
- IVA: 21 %

## N Aïllaments e impermeabilitzacions

### NI Impermeabilitzacions

#### NIJ Junts

**NIJ120** m Segellat de junt de construcció, mitjançant injecció de resina.
Segellat de junt de construcció, sistema "PANTALLAX", mitjançant tub amb microperforacions en tota la seva longitud, de 12 mm de diàmetre exterior, reforçat amb cable d'acer en espiral, per a injecció de resina, fixat al suport cada 25 cm amb clips homologats, sistema Infiltra-Jet "PANTALLAX", a través del qual s'injecta a pressió resina hidroexpansiva flexible de poliuretà, hidròfoba, de baixa viscositat, sistema Injet-Flex "PANTALLAX", (consum mitjà: 1,2 kg/m). Inclús injector cònic i tub de connexió exterior amb tap de protecció.
Inclou: Replanteig i tall del tub. Col·locació del tub per a injecció de resina. Col·locació de les peces de finalització. Col·locació dels injectors. Injecció de la resina.
Criteri d'amidament de projecte: Longitud mesurada segons documentació gràfica de Projecte.
Criteri de mesura d'obra: Es mesurarà la longitud realment executada segons especificacions de Projecte.

| Codi | Ut | Descripció | Rendiment | Preu | Import |
|---|---|---|---|---|---|
| mt08tip010 | m | Tub amb microperforacions en tota la seva longitud, de 12 mm de diàmetre exterior, reforçat amb cable d'acer en espiral, per a injecció de resina, per a sistema Infiltra-Jet "PANTALLAX". (material) | 1.3 | 2.5 | 3.250 |
| mt15ppi010 | kg | Resina hidroexpansiva flexible de poliuretà, hidròfoba, de baixa viscositat, per a sistema Injet-Flex "PANTALLAX". (material) | 1.2 | 10.58 | 12.696 |
| mt15sjd140a | U | Injector cònic. (material) | 0.2 | 2.73 | 0.546 |
| mt15sjd150a | U | Tub de connexió exterior amb tap de protecció. (material) | 0.2 | 9.61 | 1.922 |
| mt15sjd160a | U | Brida metàl·lica, per a tub de 13 mm de diàmetre. (material) | 5 | 0.46 | 2.300 |
| mq06eim010 | h | Equip d'injecció manual de morters fluids i resines. (maquinària) | 0.348 | 1.72 | 0.599 |
| mo032 | h | Oficial 1ª aplicador de productes impermeabilitzants. (mà d'obra) | 0.522 | 28.42 | 14.835 |
| mo070 | h | Ajudant aplicador de productes impermeabilitzants. (mà d'obra) | 0.522 | 25.28 | 13.196 |
| % | % | Costos directes complementaris | 2 % | 49.344 | 0.987 |
|  |  | Costos directes |  |  | 50.331 |

Residus:
- col·locació: mt15ppi010 Resina hidroexpansiva flexible de poliuretà, hidròfoba, de baixa viscositat, per a sistema Injet-Flex "PANTALLAX"; factor de residu 0.03
- col·locació: mt15sjd160a Brida metàl·lica, per a tub de 13 mm de diàmetre; factor de residu 0.0188

## Recursos

**mt15ppi010** kg Resina hidroexpansiva flexible de poliuretà, hidròfoba, de baixa viscositat, per a sistema Injet-Flex "PANTALLAX"
Dades tècniques: Cost energètic 86.761 MJ; Emissió de CO2 3.294 kg; Codi LER 17 09 04; Massa de l'element 1 kg; Volum 0.000667 m3
Residus:
- embalatge: re170203 Plàstic. (component de residu); rendiment 0.003 kg; Codi LER 17 02 03; Massa de l'element 1 kg; Volum 0.001667 m3

**mt15sjd160a** U Brida metàl·lica, per a tub de 13 mm de diàmetre
Dades tècniques: Cost energètic 4.932 MJ; Emissió de CO2 0.376 kg; Codi LER 17 04 05; Massa de l'element 0.1 kg; Volum 0.000048 m3
Residus:
- embalatge: re170203 Plàstic; rendiment 0.025 kg
