# Impermeabilització de mur de formigó en contacte amb el terreny, per la seva cara interior, amb beurada elàstica de ciment

- Propietat de l'arxiu: CYPE Ingenieros S.A.
- Format: FIEBDC-3/2016
- Programa: Generador de preus de la construcció. CYPE Ingenieros, S.A.
- Data: 04/07/2024
- Divisa: EUR
- Costos indirectes: 3 %
- IVA: 21 %

## N Aïllaments e impermeabilitzacions

### NI Impermeabilitzacions

#### NIM Murs en contacte amb el terreny

**NIM016** m² Impermeabilització de mur de formigó en contacte amb el terreny, per la seva cara interior, amb beurada elàstica de ciment.
Impermeabilització de mur de formigó en contacte amb el terreny, per la seva cara interior, mitjançant sistema Elastic "PANTALLAX", format per dues capes de beurada impermeabilitzant elàstica, color gris ciment, composta de ciment Pòrtland, sorra de quars, additius tensioactius i polímers, resistent a la gelada i a la calor, i permeable al vapor d'aigua, que actua com a barrera elàstica superficial, (rendiment: 1,5 kg/m² la primera capa i 1,5 kg/m² la segona capa).
Inclou: Aplicació de la primera capa. Aplicació de la segona capa.
Criteri d'amidament de projecte: Superfície mesurada segons documentació gràfica de Projecte.
Criteri de mesura d'obra: Es mesurarà la superfície realment executada segons especificacions de Projecte.

| Codi | Ut | Descripció | Rendiment | Preu | Import |
|---|---|---|---|---|---|
| mt09liv020a | kg | Beurada impermeabilitzant elàstica, color gris ciment, composta de ciment Pòrtland, sorra de quars, additius tensioactius i polímers, resistent a la gelada i a la calor, i permeable al vapor d'aigua, per a sistema Elastic "PANTALLAX". (material) | 3 | 3.9 | 11.700 |
| mq06pym010 | h | Mescladora-bombadora per morters i guixos projectats, de 3 m³/h. (maquinària) | 0.116 | 8.52 | 0.988 |
| mo032 | h | Oficial 1ª aplicador de productes impermeabilitzants. (mà d'obra) | 0.111 | 28.42 | 3.155 |
| mo070 | h | Ajudant aplicador de productes impermeabilitzants. (mà d'obra) | 0.111 | 25.28 | 2.806 |
| % | % | Costos directes complementaris | 2 % | 18.649 | 0.373 |
|  |  | Costos directes |  |  | 19.022 |

Residus:
- col·locació: mt09liv020a; factor de residu 0.050189

## Recursos

**mt09liv020a** kg Beurada impermeabilitzant elàstica
Dades tècniques: Cost energètic 2.251 MJ; Emissió de CO2 0.184 kg; Codi LER 17 09 04; Massa de l'element 1 kg; Volum 0.000667 m3
Residus:
- embalatge: re170203 Plàstic. (component de residu); rendiment 0.003 kg; Codi LER 17 02 03; Massa de l'element 1 kg; Volum 0.001667 m3
